# Comutador saliente, estanque

- Propriedade do ficheiro: CYPE Ingenieros S.A.
- Formato: FIEBDC-3/2016
- Programa: Gerador de preços para construção civil. CYPE Ingenieros, S.A.
- Data: 26/10/2024
- Âmbito geográfico: Angola
- Moeda: AOA
- Custos indirectos: 3 %
- IVA: 18 %

## I Instalações

### IE Eléctricas

#### IEM Mecanismos

**IEM036** Ud Comutador saliente, estanque.
Comutador estanque, com grau de protecção IP55, monobloco, gama básica, intensidade atribuída 10 AX, tensão atribuída 250 V, com tecla simples e caixa, de cor cinzento. Instalação saliente.
Inclui: Montagem, ligação e verificação do seu correcto funcionamento.
Critério de medição de projecto: Número de unidades previstas, segundo documentação gráfica de Projecto.
Critério de medição de obra: Medir-se-á o número de unidades realmente executadas segundo especificações de Projecto.

| Código | Un | Descrição | Rendimento | Preço | Importância |
|---|---|---|---|---|---|
| mt33gbg207a | Ud | Comutador estanque, com grau de protecção IP55 segundo IEC 60439, monobloco, saliente, gama básica, intensidade atribuída 10 AX, tensão atribuída 250 V, com tecla simples e caixa, de cor cinzento, segundo EN 60669. (material) | 1 | 10845.35 | 10845.350 |
| mo003 | h | Oficial de 1ª electricista. (mão de obra) | 0.352 | 1084.69 | 381.811 |
| % | % | Custos directos complementares | 2 % | 11227.161 | 224.543 |
|  |  | Custos directos |  |  | 11451.704 |

## Recursos

**mt33gbg207a** Ud Comutador estanque
Dados técnicos: Custo energético 1.080 MJ; Emissão de CO2 0.144 kg
Resíduos:
- embalagem: re150101 Embalagens de papel e cartão. (componente de resíduo); rendimento 0.032 kg; Código LER 15 01 01; Massa do elemento 1 kg; Volume 0.001333 m3
