# Calha protectora para alojamento de cabos eléctricos e de telecomunicação

- Propriedade do ficheiro: CYPE Ingenieros S.A.
- Formato: FIEBDC-3/2016
- Programa: Gerador de preços para construção civil. CYPE Ingenieros, S.A.
- Data: 06/11/2025
- Âmbito geográfico: Angola
- Moeda: AOA
- Custos indirectos: 3 %
- IVA: 18 %

## I Instalações

### IE Eléctricas

#### IEO Canalizações

**IEO030** m Calha protectora para alojamento de cabos eléctricos e de telecomunicação.
Calha protectora de PVC, cor cinzento RAL 7035, de 16x16 mm, propriedades eléctricas: isolante, não propagador da chama, com graus de protecção IP4X e IK08, estável contra os raios UV e com bom comportamento à intempérie e face à acção dos agentes químicos, com 1 compartimento.
Inclui: Marcação. Colocação e fixação.
Critério de medição de projecto: Comprimento medido segundo documentação gráfica de Projecto.
Critério de medição de obra: Medir-se-á o comprimento realmente executado segundo especificações de Projecto.

| Código | Un | Descrição | Rendimento | Preço | Importância |
|---|---|---|---|---|---|
| mt35une101aa | m | Calha protectora de PVC, cor cinzento RAL 7035, de 16x16 mm, propriedades eléctricas: isolante, não propagador da chama, com graus de protecção IP4X e IK08, estável contra os raios UV e com bom comportamento à intempérie e face à acção dos agentes químicos, segundo NP EN 50085-1, fornecida em tramos de 2 m de comprimento, com filme de protecção, para alojamento de cabos eléctricos e de telecomunicação. (material) | 1 | 2936.03 | 2936.030 |
| mo003 | h | Oficial de 1ª electricista. (mão de obra) | 0.141 | 1132.39 | 159.667 |
| mo102 | h | Ajudante de electricista. (mão de obra) | 0.07 | 646.62 | 45.263 |
| % | % | Custos directos complementares | 2 % | 3140.960 | 62.819 |
|  |  | Custos directos |  |  | 3203.779 |

Resíduos:
- colocação: mt35une101aa; factor de resíduo 0.022

## Recursos

**mt35une101aa** m Calha protectora de PVC
Dados técnicos: Custo energético 14.616 MJ; Emissão de CO2 1.610 kg; Código LER 17 02 03; Massa do elemento 0.33 kg; Volume 0.00055 m3
