# Plafon

- Propriedade do ficheiro: CYPE Ingenieros S.A.
- Formato: FIEBDC-3/2016
- Programa: Gerador de preços para construção civil. CYPE Ingenieros, S.A.
- Data: 12/08/2023
- Âmbito geográfico: Angola
- Moeda: AOA
- Custos indirectos: 3 %
- IVA: 18 %

## I Instalações

### II Iluminação

#### III Instalação interior

**III170** Ud Plafon.
Plafon de 350 mm de diâmetro e 70 mm de altura, com lâmpada LED não substituível de 12 W, temperatura de cor 3000 K, fluxo luminoso 1200 lúmens, grau de protecção IP65. Instalação em superfície. Inclusive lâmpadas.
Inclui: Marcação. Montagem, ligação e verificação do seu correcto funcionamento.
Critério de medição de projecto: Número de unidades previstas, segundo documentação gráfica de Projecto.
Critério de medição de obra: Medir-se-á o número de unidades realmente executadas segundo especificações de Projecto.

| Código | Un | Descrição | Rendimento | Preço | Importância |
|---|---|---|---|---|---|
| mt34est005a | Ud | Plafon de 350 mm de diâmetro e 70 mm de altura, com lâmpada LED não substituível de 12 W, temperatura de cor 3000 K, fluxo luminoso 1200 lúmens, grau de protecção IP65. (material) | 1 | 92317.51 | 92317.510 |
| mo003 | h | Oficial de 1ª electricista. (mão de obra) | 0.282 | 897.29 | 253.036 |
| mo102 | h | Ajudante de electricista. (mão de obra) | 0.282 | 512.5 | 144.525 |
| % | % | Custos directos complementares | 2 % | 92715.071 | 1854.301 |
|  |  | Custos directos |  |  | 94569.372 |

## Recursos

**mt34est005a** Ud Plafon de 350 mm de diâmetro e 70 mm de altura
Dados técnicos: Custo energético 66.170 MJ; Emissão de CO2 5.680 kg
Resíduos:
- embalagem: re150101 Embalagens de papel e cartão. (componente de resíduo); rendimento 0.135 kg; Código LER 15 01 01; Massa do elemento 1 kg; Volume 0.001333 m3
- embalagem: re170203 Plástico. (componente de resíduo); rendimento 0.067 kg; Código LER 17 02 03; Massa do elemento 1 kg; Volume 0.001667 m3
