# Dispositivo de controlo centralizado

- Propriedade do ficheiro: CYPE Ingenieros S.A.
- Formato: FIEBDC-3/2016
- Programa: Gerador de preços para construção civil. CYPE Ingenieros, S.A.
- Data: 26/10/2024
- Âmbito geográfico: Angola
- Moeda: AOA
- Custos indirectos: 3 %
- IVA: 18 %

## I Instalações

### IV Ventilação

#### IVH Ventilação híbrida

**IVH040** Ud Dispositivo de controlo centralizado.
Dispositivo de controlo centralizado constituído por armário de programação composto por caixa de superfície estanque, de 300x200x150 mm, disjuntor, transformador e programador electrónico, para controlo de até 3 extractores estáticos mecânicos em habitação unifamiliar, com sistema automático de funcionamento simultâneo e anemómetro; instalação em habitação unifamiliar. Inclusive tubo protector dos cabos e cabos.
Inclui: Implantação do percurso da canalização eléctrica. Colocação do dispositivo de controlo centralizado. Colocação e fixação de tubos. Colocação de cabos. Ligação.
Critério de medição de projecto: Número de unidades previstas, segundo documentação gráfica de Projecto.
Critério de medição de obra: Medir-se-á o número de unidades realmente executadas segundo especificações de Projecto.

| Código | Un | Descrição | Rendimento | Preço | Importância |
|---|---|---|---|---|---|
| mt42svi025a | Ud | Armário de programação, composto por caixa de superfície estanque, de 300x200x150 mm, disjuntor, transformador e programador electrónico, para controlo de até 3 extractores estáticos mecânicos em habitação unifamiliar. (material) | 1 | 1118987.89 | 1118987.890 |
| mt42svi027a | Ud | Sistema automático de funcionamento simultâneo. (material) | 1 | 316522.28 | 316522.280 |
| mt42svi028a | Ud | Anemómetro. (material) | 1 | 1127855.9 | 1127855.900 |
| mt35aia090ca | m | Tubo rígido de PVC, roscável, dobrável a quente, de cor preto, de 16 mm de diâmetro nominal, para canalização fixa na superfície. Resistência à compressão 1250 N, resistência ao impacto 2 joules, temperatura de trabalho -5°C até 60°C, com grau de protecção IP547 segundo NP EN 60529, propriedades eléctricas: isolante, não propagador da chama. Segundo NP EN 61386-1, NP EN 61386-22 e EN 60423. Inclusive abraçadeiras, elementos de fixação e acessórios (curvas, manguitos, tês, cotovelos e curvas flexíveis). (material) | 6 | 1521.94 | 9131.640 |
| mt35cep010aa | m | Cabo unipolar H07V-U, sendo a sua tensão atribuída de 450/750 V, reacção ao fogo classe Eca segundo NP EN 50575, com condutor unifilar de cobre classe 1 de 1,5 mm² de secção, com isolamento de PVC. Segundo NP 2356-3. (material) | 18 | 97.48 | 1754.640 |
| mo003 | h | Oficial de 1ª electricista. (mão de obra) | 0.779 | 1084.69 | 844.974 |
| mo102 | h | Ajudante de electricista. (mão de obra) | 0.779 | 619.46 | 482.559 |
| % | % | Custos directos complementares | 2 % | 2575579.883 | 51511.598 |
|  |  | Custos directos |  |  | 2627091.481 |

Resíduos:
- colocação: mt35aia090ca; factor de resíduo 0.0275
- colocação: mt35cep010aa; factor de resíduo 0.0165

## Recursos

**mt35aia090ca** m Tubo rígido de PVC
Dados técnicos: Custo energético 11.626 MJ; Emissão de CO2 0.577 kg; Código LER 17 02 03; Massa do elemento 0.12 kg; Volume 0.0002 m3

**mt35cep010aa** m Cabo unipolar H07V-U
Dados técnicos: Custo energético 0.772 MJ; Emissão de CO2 0.069 kg; Código LER 17 04 11; Massa do elemento 0.02 kg; Volume 0.000013 m3
Resíduos:
- embalagem: re150101 Embalagens de papel e cartão. (componente de resíduo); rendimento 0.065 kg; Código LER 15 01 01; Massa do elemento 1 kg; Volume 0.001333 m3
