# Isolamento térmico entre montantes no revestimento interior autoportante de placas

- Propriedade do ficheiro: CYPE Ingenieros S.A.
- Formato: FIEBDC-3/2016
- Programa: Gerador de preços para construção civil. CYPE Ingenieros, S.A.
- Data: 26/10/2024
- Âmbito geográfico: Angola
- Moeda: AOA
- Custos indirectos: 3 %
- IVA: 18 %

## N Isolamentos e impermeabilizações

### NA Isolamentos térmicos

#### NAO Revestimentos interiores

**NAO030** m² Isolamento térmico entre montantes no revestimento interior autoportante de placas.
Isolamento térmico entre os montantes da estrutura portante do revestimento interior autoportante de placas, formado por painel semi-rígido de lã mineral, espessura 30 mm, segundo EN 13162, colocado entre os montantes da estrutura portante.
Inclui: Corte do isolamento. Colocação do isolamento entre os montantes.
Critério de medição de projecto: Superfície medida segundo documentação gráfica de Projecto.
Critério de medição de obra: Medir-se-á a superfície realmente executada segundo especificações de Projecto.

| Código | Un | Descrição | Rendimento | Preço | Importância |
|---|---|---|---|---|---|
| mt16lra060a | m² | Painel semi-rígido de lã mineral, espessura 30 mm, segundo EN 13162, Euroclasse A1 de reacção ao fogo segundo NP EN 13501-1 e factor de resistência à difusão do vapor de água 1. (material) | 1.05 | 3870.77 | 4064.309 |
| mo054 | h | Oficial de 1ª montador de isolamentos. (mão de obra) | 0.072 | 1084.69 | 78.098 |
| mo101 | h | Ajudante de montador de isolamentos. (mão de obra) | 0.072 | 620.64 | 44.686 |
| % | % | Custos directos complementares | 2 % | 4187.093 | 83.742 |
|  |  | Custos directos |  |  | 4270.835 |

Resíduos:
- colocação: mt16lra060a; factor de resíduo 0.048

## Recursos

**mt16lra060a** m² Painel semi-rígido de lã mineral
Dados técnicos: Custo energético 25.441 MJ; Emissão de CO2 0.715 kg; Código LER 17 06 04; Massa do elemento 0.4 kg; Volume 0.000667 m3
Resíduos:
- embalagem: re170203 Plástico. (componente de resíduo); rendimento 0.024 kg; Código LER 17 02 03; Massa do elemento 1 kg; Volume 0.001667 m3
