# Isolamento térmico intermédio em parede de placas

- Propriedade do ficheiro: CYPE INGENIEROS, S.A.
- Formato: FIEBDC-3/2002
- Âmbito geográfico: Angola
- Moeda: AOA
- Custos indirectos: 3.00 %
- IVA: 18.00 %

**NAP020** m² Isolamento térmico intermédio em parede de placas, formado por painel rígido de lã de rocha, Acustilaine 70 "ISOVER", segundo EN 13162, não revestido, de 40 mm de espessura, resistência térmica 1,15 m²°C/W, condutibilidade térmica 0,034 W/(m°C), colocado entre os montantes da estrutura portante.
Isolamento térmico intermédio em parede de placas, formado por painel rígido de lã de rocha, Acustilaine 70 "ISOVER", segundo EN 13162, não revestido, de 40 mm de espessura, resistência térmica 1,15 m²°C/W, condutibilidade térmica 0,034 W/(m°C), colocado entre os montantes da estrutura portante.
Inclui: Corte e preparação do isolamento a colocar entre os montantes. Colocação do isolamento entre os montantes.
Critério de medição de projecto: Superfície medida segundo documentação gráfica de Projecto.
Critério de medição de obra: Medir-se-á a superfície realmente executada segundo especificações de Projecto.

| Código | Un | Descrição | Rendimento | Preço | Importância |
|---|---|---|---|---|---|
| mt16lri010pj | m² | Painel rígido de lã de rocha, Acustilaine 70 "ISOVER", segundo EN 13162, não revestido, de 40 mm de espessura, resistência térmica 1,15 m²°C/W, condutibilidade térmica 0,034 W/(m°C). (material) | 1.000 | 2690.00 | 2690.00 |
| mo054 | h | Oficial de 1ª montador de isolamentos. (mão de obra) | 0.073 | 630.15 | 46.00 |
| mo101 | h | Ajudante de montador de isolamentos. (mão de obra) | 0.073 | 357.82 | 26.12 |
| % | % | Custos directos complementares | 2 % | 2762.12 | 55.24 |
|  |  | Custos directos |  |  | 2817.36 |
