# Isolamento sonoro do perímetro de apoio do pano de alvenaria, com banda dessolidarizadora de polietileno

- Propriedade do ficheiro: CYPE Ingenieros S.A.
- Formato: FIEBDC-3/2016
- Programa: Gerador de preços para construção civil. CYPE Ingenieros, S.A.
- Data: 26/10/2024
- Âmbito geográfico: Angola
- Moeda: AOA
- Custos indirectos: 3 %
- IVA: 18 %

## N Isolamentos e impermeabilizações

### NB Isolamentos sonoros

#### NBJ Pontes acústicas

**NBJ005** m Isolamento sonoro do perímetro de apoio do pano de alvenaria, com banda dessolidarizadora de polietileno.
Isolamento sonoro do perímetro de apoio do pano de alvenaria, realizado com banda flexível de espuma de polietileno reticulado de células fechadas, de 10 mm de espessura e 110 mm de largura, resistência térmica 0,25 m²°C/W, condutibilidade térmica 0,04 W/(m°C) e rigidez dinâmica 57,7 MN/m³; fixada às lajes e aos encontros com outros elementos verticais com pasta de gesso, para garantir a sua dessolidarização e optimizar o isolamento sonoro.
Inclui: Limpeza e preparação da superfície. Corte da banda dessolidarizadora. Colocação das bandas elásticas na base e nos laterais. Colocação das bandas elásticas no encontro da alvenaria com a laje superior.
Critério de medição de projecto: Comprimento medido segundo documentação gráfica de Projecto.
Critério de medição de obra: Medir-se-á o comprimento realmente executado segundo especificações de Projecto.

| Código | Un | Descrição | Rendimento | Preço | Importância |
|---|---|---|---|---|---|
| mt16ptr030b | m | Banda flexível de espuma de polietileno reticulado de células fechadas, de 10 mm de espessura e 110 mm de largura, resistência térmica 0,25 m²°C/W, condutibilidade térmica 0,04 W/(m°C) e rigidez dinâmica 57,7 MN/m³. (material) | 1.1 | 719.03 | 790.933 |
| mt09pye010b | m³ | Pasta de gesso de construção B1, segundo EN 13279-1. (material) | 0.008 | 28066.91 | 224.535 |
| mo113 | h | Operário não qualificado construção. (mão de obra) | 0.072 | 596.7 | 42.962 |
| % | % | Custos directos complementares | 2 % | 1058.430 | 21.169 |
|  |  | Custos directos |  |  | 1079.599 |

Resíduos:
- colocação: mt16ptr030b; factor de resíduo 0.06
- colocação: mt09pye010b Pasta de gesso de construção B1, segundo EN 13279-1; factor de resíduo 0.015

## Recursos

**mt16ptr030b** m Banda flexível de espuma de polietileno reticulado de células fechadas
Dados técnicos: Custo energético 3.865 MJ; Emissão de CO2 0.138 kg; Código LER 17 06 04; Massa do elemento 0.0275 kg; Volume 0.000046 m3
Resíduos:
- embalagem: re170203 Plástico. (componente de resíduo); rendimento 0.001 kg; Código LER 17 02 03; Massa do elemento 1 kg; Volume 0.001667 m3

**mt09pye010b** m³ Pasta de gesso de construção B1, segundo EN 13279-1
Dados técnicos: Custo energético 3829.241 MJ; Emissão de CO2 183.696 kg; Código LER 17 08 02; Massa do elemento 1150 kg; Volume 1.15 m3
Resíduos:
- embalagem: re150101 Embalagens de papel e cartão. (componente de resíduo); rendimento 9 kg; Código LER 15 01 01; Massa do elemento 1 kg; Volume 0.001333 m3
- embalagem: re170201 Madeira. (componente de resíduo); rendimento 0.421 kg; Código LER 17 02 01; Massa do elemento 1 kg; Volume 0.000909 m3
- embalagem: re170203 Plástico; rendimento 0.9 kg
