# Isolamento acústico a sons de condução aérea

- Propriedade do ficheiro: CYPE INGENIEROS, S.A.
- Formato: FIEBDC-3/2002
- Âmbito geográfico: Angola
- Moeda: AOA
- Custos indirectos: 3.00 %
- IVA: 18.00 %

**NBO020** m² Isolamento acústico a sons de condução aérea, em revestimento interior autoportante de placas, realizado com complexo multicamada, de 21,8 mm de espessura, formado por uma lâmina pesada de EPDM de 1,8 mm de espessura e um feltro têxtil de 20 mm de espessura, colocado topo a topo e fixado ao paramento com cola; e painel de napa de poliéster, tipo NPP, de 1350x400 mm e 60 mm de espessura, colocado entre os montantes da estrutura portante. Inclusive fita viscoelástica autocolante para vedação de juntas.
Isolamento acústico a sons de condução aérea, em revestimento interior autoportante de placas, realizado com complexo multicamada, de 21,8 mm de espessura, formado por uma lâmina pesada de EPDM de 1,8 mm de espessura e um feltro têxtil de 20 mm de espessura, colocado topo a topo e fixado ao paramento com cola; e painel de napa de poliéster, tipo NPP, de 1350x400 mm e 60 mm de espessura, colocado entre os montantes da estrutura portante. Inclusive fita viscoelástica autocolante para vedação de juntas.
Inclui: Corte do isolamento a colocar sobre o paramento. Aplicação da cola. Colocação do isolamento sobre o paramento. Vedação de juntas e ligações. Corte do isolamento a colocar entre os montantes. Colocação do isolamento entre os montantes. Tratamento de pontos singulares.
Critério de medição de projecto: Superfície medida segundo documentação gráfica de Projecto.
Critério de medição de obra: Medir-se-á a superfície realmente executada segundo especificações de Projecto.

| Código | Un | Descrição | Rendimento | Preço | Importância |
|---|---|---|---|---|---|
| mt16npg031 | kg | Cola. (material) | 0.300 | 3313.39 | 994.02 |
| mt16ppt025f | m² | Complexo multicamada, de 21,8 mm de espessura, formado por uma lâmina pesada de EPDM de 1,8 mm de espessura e um feltro têxtil de 20 mm de espessura; com 61 dB de índice global de redução sonora, Rw e 56 dBA de índice global de redução sonora ponderado A, segundo EN ISO 10140-2; proporcionando uma melhora do índice global de redução sonora ponderado A de 21,6 dBA. (material) | 1.050 | 5715.59 | 6001.37 |
| mt16pnc010a | m | Fita viscoelástica autocolante com auto-protecção de alumínio, de 50 mm de largura e de 1,5 mm de espessura, para vedação de juntas. (material) | 0.300 | 339.62 | 101.89 |
| mt16npg020gb | m² | Painel de napa de poliéster, tipo NPP, de 1350x400 mm e 60 mm de espessura, resistência térmica 1,53 m²°C/W, condutibilidade térmica 0,039 W/(m°C), Euroclasse B-s1, d0 de reacção ao fogo; com atenuação acústica de 50 dB. (material) | 1.050 | 2233.12 | 2344.78 |
| mo054 | h | Oficial de 1ª montador de isolamentos. (mão de obra) | 0.291 | 630.15 | 183.37 |
| mo101 | h | Ajudante de montador de isolamentos. (mão de obra) | 0.291 | 357.82 | 104.13 |
| % | % | Custos directos complementares | 2 % | 9729.56 | 194.59 |
|  |  | Custos directos |  |  | 9924.15 |
