# Vedação de junta de dilatação com banda elástica impermeável

- Propriedade do ficheiro: CYPE Ingenieros S.A.
- Formato: FIEBDC-3/2016
- Programa: Gerador de preços para construção civil. CYPE Ingenieros, S.A.
- Data: 26/10/2024
- Âmbito geográfico: Angola
- Moeda: AOA
- Custos indirectos: 3 %
- IVA: 18 %

## N Isolamentos e impermeabilizações

### NI Impermeabilizações

#### NIJ Juntas

**NIJ050** m Vedação de junta de dilatação com banda elástica impermeável.
Vedação de junta de dilatação com banda elástica impermeável de elastómero termoplástico, de 140 mm de largura e 1,2 mm de espessura, colocada com sobreposições, fixada ao suporte através de argamassa bicomponente de altas prestações, à base de resina epóxi, (rendimento: 0,75 kg/m), aplicado em duas camadas, a primeira camada antes da colocação da banda e a segunda camada depois da colocação da banda, deixando livre a zona da banda exposta ao movimento.
Inclui: Preparação da superfície suporte. Aplicação da primeira camada de cola. Colocação da banda. Aplicação da segunda camada de cola.
Critério de medição de projecto: Comprimento medido segundo documentação gráfica de Projecto.
Critério de medição de obra: Medir-se-á o comprimento realmente executado segundo especificações de Projecto.

| Código | Un | Descrição | Rendimento | Preço | Importância |
|---|---|---|---|---|---|
| mt09lid040d | kg | Argamassa bicomponente de altas prestações, à base de resina epóxi. (material) | 0.75 | 3166.16 | 2374.620 |
| mt09lid050q | m | Banda elástica impermeável de elastómero termoplástico, de 140 mm de largura e 1,2 mm de espessura, para vedação de juntas de movimento. (material) | 1.1 | 1505.17 | 1655.687 |
| mo032 | h | Oficial de 1ª aplicador de produtos impermeabilizantes. (mão de obra) | 0.286 | 1055.59 | 301.899 |
| mo070 | h | Ajudante de aplicador de produtos impermeabilizantes. (mão de obra) | 0.286 | 620.64 | 177.503 |
| % | % | Custos directos complementares | 2 % | 4509.709 | 90.194 |
|  |  | Custos directos |  |  | 4599.903 |

Resíduos:
- colocação: mt09lid040d Argamassa bicomponente de altas prestações, à base de resina epóxi; factor de resíduo 0.03
- colocação: mt09lid050q; factor de resíduo 0.0275

## Recursos

**mt09lid040d** kg Argamassa bicomponente de altas prestações, à base de resina epóxi
Dados técnicos: Custo energético 86.761 MJ; Emissão de CO2 3.294 kg; Código LER 17 09 04; Massa do elemento 1 kg; Volume 0.000667 m3
Resíduos:
- embalagem: re170203 Plástico. (componente de resíduo); rendimento 0.003 kg; Código LER 17 02 03; Massa do elemento 1 kg; Volume 0.001667 m3

**mt09lid050q** m Banda elástica impermeável de elastómero termoplástico
Dados técnicos: Custo energético 11.738 MJ; Emissão de CO2 0.605 kg; Código LER 17 09 04; Massa do elemento 0.126 kg; Volume 0.000084 m3
Resíduos:
- embalagem: re150101 Embalagens de papel e cartão. (componente de resíduo); rendimento 0.069 kg; Código LER 15 01 01; Massa do elemento 1 kg; Volume 0.001333 m3
