# Revestimento de pavimento industrial

- Propriedade do ficheiro: CYPE INGENIEROS, S.A.
- Formato: FIEBDC-3/2002
- Âmbito geográfico: Angola
- Moeda: AOA
- Custos indirectos: 3.00 %
- IVA: 18.00 %

**RSI021** m² Revestimento de pavimento industrial, liso, com resistência ao deslizamento entre 15 e 35 segundo ENV 12633, de 1,0 mm de espessura, realizado sobre base de betão endurecido, com o sistema Mastertop 1210 Polykit "Master Builders Solutions", apto para estacionamentos, através da aplicação sucessiva de: camada base da mesma cor que a camada de acabamento, composta por uma mistura de resina epóxi incolor, MasterTop 1200 A4 "Master Builders Solutions", endurecedor e catalizador, MasterTop 1200 B4 "Master Builders Solutions", pigmento em pasta MasterTop X1 "Master Builders Solutions" e inerte de quartzo natural, MasterTop F1 "Master Builders Solutions", com uma proporção em peso 5,4:3:0,6:2, (0,5 kg/m²); e camada de acabamento de cor branca RAL 1013, composta por uma mistura de resina epóxi incolor, MasterTop 1200 A4 "Master Builders Solutions", endurecedor e catalizador, MasterTop 1200 B4 "Master Builders Solutions", pigmento em pasta MasterTop X1 "Master Builders Solutions" e inerte de quartzo natural, MasterTop F1 "Master Builders Solutions", com uma proporção em peso 5,4:3:0,6:2, (0,5 kg/m²).
Revestimento de pavimento industrial, liso, com resistência ao deslizamento entre 15 e 35 segundo ENV 12633, de 1,0 mm de espessura, realizado sobre base de betão endurecido, com o sistema Mastertop 1210 Polykit "Master Builders Solutions", apto para estacionamentos, através da aplicação sucessiva de: camada base da mesma cor que a camada de acabamento, composta por uma mistura de resina epóxi incolor, MasterTop 1200 A4 "Master Builders Solutions", endurecedor e catalizador, MasterTop 1200 B4 "Master Builders Solutions", pigmento em pasta MasterTop X1 "Master Builders Solutions" e inerte de quartzo natural, MasterTop F1 "Master Builders Solutions", com uma proporção em peso 5,4:3:0,6:2, (0,5 kg/m²); e camada de acabamento de cor branca RAL 1013, composta por uma mistura de resina epóxi incolor, MasterTop 1200 A4 "Master Builders Solutions", endurecedor e catalizador, MasterTop 1200 B4 "Master Builders Solutions", pigmento em pasta MasterTop X1 "Master Builders Solutions" e inerte de quartzo natural, MasterTop F1 "Master Builders Solutions", com uma proporção em peso 5,4:3:0,6:2, (0,5 kg/m²).
Inclui: Limpeza da superfície suporte. Implantação das juntas e panos de trabalho. Aplicação da camada base. Aplicação da camada de acabamento. Limpeza final do pavimento.
Critério de medição de projecto: Superfície medida em projecção horizontal, segundo documentação gráfica de Projecto.
Critério de medição de obra: Medir-se-á, em projecção horizontal, a superfície realmente executada segundo especificações de Projecto.
Critérios considerados na determinação do preço da unidade de obra: O preço não inclui a superfície suporte nem a execução e a vedação das juntas.

| Código | Un | Descrição | Rendimento | Preço | Importância |
|---|---|---|---|---|---|
| mt09bnc060a | kg | Resina epóxi incolor, MasterTop 1200 A4 "Master Builders Solutions", para sistemas de pavimentos. (material) | 0.491 | 1546.98 | 759.57 |
| mt09bnc061a | kg | Endurecedor e catalizador, MasterTop 1200 B4 "Master Builders Solutions", para resina epóxi de aplicação em sistemas de pavimentos. (material) | 0.273 | 1977.40 | 539.83 |
| mt09bnc062a | kg | Pigmento em pasta MasterTop X1 "Master Builders Solutions", para misturar com o endurecedor de resina epóxi, de aplicação em sistemas de pavimentos. (material) | 0.055 | 6214.90 | 341.82 |
| mt15bas130a | kg | Inerte de quartzo natural, MasterTop F1 "Master Builders Solutions", de granulometria compreendida entre 0,18 e 0,3 mm, para utilizar como carga mineral em combinação com resinas epóxi ou poliuretano. (material) | 0.182 | 375.75 | 68.39 |
| mo121 | h | Oficial de 1ª aplicador de pavimentos industriais. (mão de obra) | 0.394 | 622.90 | 245.42 |
| mo122 | h | Ajudante de aplicador de pavimentos industriais. (mão de obra) | 0.394 | 365.37 | 143.96 |
| % | % | Custos directos complementares | 2 % | 2098.99 | 41.98 |
|  |  | Custos directos |  |  | 2140.97 |
