# Parquet mosaico

- Propriedade do ficheiro: CYPE Ingenieros S.A.
- Formato: FIEBDC-3/2016
- Programa: Gerador de preços para construção civil. CYPE Ingenieros, S.A.
- Data: 26/10/2024
- Âmbito geográfico: Angola
- Moeda: AOA
- Custos indirectos: 3 %
- IVA: 18 %

## R Revestimentos

### RS Pavimentos

#### RSM De madeira

**RSM030** m² Parquet mosaico.
Parquet mosaico em tacos, formado por lamelas de madeira de carvalho, de 120x24x8 mm, encostadas umas às outras mas não unidas entre si, colocadas com cola à base de poliuretano a mata-juntas. Inclusive afagamento, lixadela, emassado, aplicação de fundos e envernizamento final com três demãos de verniz de poliuretano de dois componentes P-6/8.
Inclui: Derramamento e espalhamento sobre a cofragem da cola. Colocação das pranchas de parquet. Limpeza da cola em excesso. Raspar e lixar a superfície. Emassamento e aplicação de primário. Envernizamento.
Critério de medição de projecto: Superfície útil, medida segundo documentação gráfica de Projecto. Não foi incrementada a medição por perdas, uma vez que na composição se considerou 5% a mais.
Critério de medição de obra: Medir-se-á a superfície realmente executada segundo especificações de Projecto.

| Código | Un | Descrição | Rendimento | Preço | Importância |
|---|---|---|---|---|---|
| mt18mva040 | kg | Adesivo de reacção de poliuretano, para colagem de madeira. (material) | 1.1 | 4114.03 | 4525.433 |
| mt18mpm010a | m² | Taco de madeira maciça de carvalho, 120x24x8 mm. (material) | 1.02 | 14294.09 | 14579.972 |
| mt27tmp010 | l | Verniz de poliuretano de dois componentes P-6/8. (material) | 0.9 | 12218.54 | 10996.686 |
| mq08war160 | h | Lixadora de aplicação em pavimentos de madeira, equipada com rolos para lixa e sistema de aspiração. (equipamento) | 0.174 | 1286.9 | 223.921 |
| mo025 | h | Oficial de 1ª instalador de pavimentos de madeira. (mão de obra) | 1.324 | 1055.59 | 1397.601 |
| mo063 | h | Ajudante de instalador de pavimentos de madeira. (mão de obra) | 0.545 | 620.64 | 338.249 |
| % | % | Custos directos complementares | 2 % | 32061.862 | 641.237 |
|  |  | Custos directos |  |  | 32703.099 |

Resíduos:
- colocação: mt18mva040 Adesivo de reacção de poliuretano, para colagem de madeira; factor de resíduo 0.046245
- colocação: mt18mpm010a Taco de madeira maciça de carvalho, 120x24x8 mm; factor de resíduo 0.014
- colocação: mt27tmp010 Verniz de poliuretano de dois componentes P-6/8; factor de resíduo 0.055

## Recursos

**mt18mva040** kg Adesivo de reacção de poliuretano, para colagem de madeira
Dados técnicos: Custo energético 144.471 MJ; Emissão de CO2 7.014 kg; Código LER 17 09 04; Massa do elemento 1 kg; Volume 0.000667 m3
Resíduos:
- embalagem: re170203 Plástico. (componente de resíduo); rendimento 0.003 kg; Código LER 17 02 03; Massa do elemento 1 kg; Volume 0.001667 m3

**mt18mpm010a** m² Taco de madeira maciça de carvalho, 120x24x8 mm
Dados técnicos: Custo energético 521.815 MJ; Emissão de CO2 -6.961 kg; Código LER 17 02 01; Massa do elemento 3.82 kg; Volume 0.003473 m3
Resíduos:
- embalagem: re170203 Plástico; rendimento 0.03 kg

**mt27tmp010** l Verniz de poliuretano de dois componentes P-6/8
Dados técnicos: Custo energético 28.340 MJ; Emissão de CO2 1.683 kg; Código LER 08 01 11; Massa do elemento 0.88 kg; Volume 0.000978 m3
Resíduos:
- embalagem: re150104 Embalagens de metal. (componente de resíduo); rendimento 0.038 kg; Código LER 15 01 04; Massa do elemento 1 kg; Volume 0.001667 m3
