# Parquet multicamada

- Propriedade do ficheiro: CYPE Ingenieros S.A.
- Formato: FIEBDC-3/2016
- Programa: Gerador de preços para construção civil. CYPE Ingenieros, S.A.
- Data: 26/10/2024
- Âmbito geográfico: Angola
- Moeda: AOA
- Custos indirectos: 3 %
- IVA: 18 %

## R Revestimentos

### RS Pavimentos

#### RSM De madeira

**RSM040** m² Parquet multicamada.
Parquet flutuante, constituído por réguas com encaixe macho-fêmea de 2180x200x14 mm, constituídas por três camadas colocadas transversalmente, prensadas e coladas entre si, estando a camada à vista, chamada camada nobre ou de utilização, constituída por um mosaico de lamelas de madeira de carvalho, de 3 mm de espessura, acabamento com verniz acetinado, ensambladas entre si com cola, com classe de durabilidade D3. Todo o conjunto colocado em sistema flutuante sobre lâmina de espuma de polietileno de alta densidade de 3 mm de espessura. Inclusive molduras cobre-juntas, cola e acessórios de montagem para o parquet.
Inclui: Colocação da base de polietileno. Colocação e recorte da primeira fiada numa esquina da divisão. Colocação e recorte das seguintes fiadas. União das pranchas através de colagem. Limpeza de restos de cola que possam transbordar pelas juntas. Colocação e recorte da última fiada.
Critério de medição de projecto: Superfície útil, medida segundo documentação gráfica de Projecto. Não foi incrementada a medição por perdas, uma vez que na composição se considerou 5% a mais.
Critério de medição de obra: Medir-se-á a superfície realmente executada segundo especificações de Projecto.

| Código | Un | Descrição | Rendimento | Preço | Importância |
|---|---|---|---|---|---|
| mt16pnc020a | m² | Lâmina de espuma de polietileno de alta densidade de 3 mm de espessura; proporcionando uma redução do nível global de pressão sonora a sons de percussão de 16 dB. (material) | 1.1 | 647.12 | 711.832 |
| mt16aaa030 | m | Fita autocolante para vedação de juntas. (material) | 0.44 | 370.63 | 163.077 |
| mt18mpg010a | m² | Régua com encaixe macho-fêmea de 2180x200x14 mm, para parquet flutuante de madeira, constituída por três camadas coladas entre si: camada base ou suporte formada por uma película especialmente tratada com protecção anti-humidade; uma camada intermédia formada por um painel contraplacado, especialmente tratado, de 11 mm de espessura e uma camada nobre ou de utilização de madeira de carvalho de 3 mm de espessura, 2 lamelas, acabamento com verniz acetinado. Segundo EN 13810-1 e EN 14342. (material) | 1.05 | 31553.24 | 33130.902 |
| mt18mva070 | l | Adesivo, com classe de durabilidade D3 segundo NP EN 204. (material) | 0.05 | 4435.25 | 221.763 |
| mo025 | h | Oficial de 1ª instalador de pavimentos de madeira. (mão de obra) | 0.545 | 1055.59 | 575.297 |
| mo063 | h | Ajudante de instalador de pavimentos de madeira. (mão de obra) | 0.311 | 620.64 | 193.019 |
| % | % | Custos directos complementares | 2 % | 34995.890 | 699.918 |
|  |  | Custos directos |  |  | 35695.808 |

Resíduos:
- colocação: mt16pnc020a; factor de resíduo 0.06
- colocação: mt16aaa030 Fita autocolante para vedação de juntas; factor de resíduo 0.07
- colocação: mt18mpg010a; factor de resíduo 0.013955
- colocação: mt18mva070 Adesivo, com classe de durabilidade D3 segundo NP EN 204; factor de resíduo 0.06

## Recursos

**mt16pnc020a** m² Lâmina de espuma de polietileno de alta densidade de 3 mm de espessura; proporcionando uma redução do nível global de
Dados técnicos: Custo energético 10.548 MJ; Emissão de CO2 0.407 kg; Código LER 17 06 04; Massa do elemento 0.06 kg; Volume 0.0001 m3
Resíduos:
- embalagem: re170203 Plástico. (componente de resíduo); rendimento 0.024 kg; Código LER 17 02 03; Massa do elemento 1 kg; Volume 0.001667 m3

**mt16aaa030** m Fita autocolante para vedação de juntas
Dados técnicos: Custo energético 0.339 MJ; Emissão de CO2 0.017 kg; Código LER 17 06 04; Massa do elemento 0.0025 kg; Volume 0.000004 m3
Resíduos:
- embalagem: re170203 Plástico; rendimento 0.001 kg

**mt18mpg010a** m² Régua com encaixe macho-fêmea de 2180x200x14 mm
Dados técnicos: Custo energético 347.340 MJ; Emissão de CO2 -2.204 kg; Código LER 17 02 01; Massa do elemento 6.69 kg; Volume 0.006082 m3
Resíduos:
- embalagem: re170203 Plástico; rendimento 0.03 kg

**mt18mva070** l Adesivo, com classe de durabilidade D3 segundo NP EN 204
Dados técnicos: Custo energético 0.413 MJ; Emissão de CO2 0.021 kg; Código LER 17 09 04; Massa do elemento 1.2 kg; Volume 0.0008 m3
Resíduos:
- embalagem: re150104 Embalagens de metal. (componente de resíduo); rendimento 0.042 kg; Código LER 15 01 04; Massa do elemento 1 kg; Volume 0.001667 m3
