# Rodapé de pedra natural

- Propriedade do ficheiro: CYPE Ingenieros S.A.
- Formato: FIEBDC-3/2016
- Programa: Gerador de preços para construção civil. CYPE Ingenieros, S.A.
- Data: 26/10/2024
- Âmbito geográfico: Angola
- Moeda: AOA
- Custos indirectos: 3 %
- IVA: 18 %

## R Revestimentos

### RS Pavimentos

#### RSP De pedra natural

**RSP020** m Rodapé de pedra natural.
Rodapé de mármore Rosa Aurora, para interiores, de 7x1 cm, polido; assente com cimento cola melhorado, C2 TE, com deslizamento reduzido e tempo de colocação ampliado. Inclusive enchimento de juntas com argamassa de juntas cimentosa, CG1, para junta mínima (entre 1,5 e 3 mm), com a mesma tonalidade das peças.
Inclui: Marcação da disposição das peças. Corte das peças e formação de encaixes em esquinas e cantos. Colocação do rodapé. Enchimento das juntas. Limpeza do rodapé.
Critério de medição de projecto: Comprimento medido segundo documentação gráfica de Projecto, sem incluir vãos de portas. Não foi incrementada a medição por perdas, uma vez que na composição se considerou 5% a mais.
Critério de medição de obra: Medir-se-á o comprimento realmente executado segundo especificações de Projecto.

| Código | Un | Descrição | Rendimento | Preço | Importância |
|---|---|---|---|---|---|
| mt18rmi020a | m | Rodapé em mármore, procedente de Portugal, Rosa Aurora, 7x1 cm, face e bordos polidos, densidade 2710 kg/m³, segundo NP EN 1936, resistência à compressão 70 MPa, segundo NP EN 1926, resistência à flexão 20 MPa, segundo NP EN 12372, absorção de água por capilaridade menor de 5 kg/m² min½, segundo NP EN 1925, coeficiente de absorção de água <= 0,1%, segundo NP EN 13755, Euroclasse A1 de reacção ao fogo, resistência à abrasão 21,5 mm, segundo NP EN 14157; segundo NP EN 12058. (material) | 1.05 | 5942.49 | 6239.615 |
| mt09mcr210 | kg | Cimento cola melhorado, C2 TE, com deslizamento reduzido e tempo de colocação ampliado, composta de cimento, inertes seleccionados, aditivos especiais e resinas, para a colocação em camada fina do pavimentos de pedra natural. (material) | 0.56 | 217.35 | 121.716 |
| mt09mcr060c | kg | Argamassa de juntas cimentosa, CG1, para junta mínima entre 1,5 e 3 mm, segundo EN 13888. (material) | 0.08 | 132.3 | 10.584 |
| mo023 | h | Oficial de 1ª ladrilhador. (mão de obra) | 0.374 | 1055.59 | 394.791 |
| % | % | Custos directos complementares | 2 % | 6766.706 | 135.334 |
|  |  | Custos directos |  |  | 6902.040 |

Resíduos:
- colocação: mt18rmi020a; factor de resíduo 0.0385
- colocação: mt09mcr210; factor de resíduo 0.068349
- colocação: mt09mcr060c Argamassa de juntas cimentosa, CG1, para junta mínima entre 1,5 e 3 mm, segundo EN 13888; factor de resíduo 0.07

## Recursos

**mt18rmi020a** m Rodapé em mármore
Dados técnicos: Custo energético 12.263 MJ; Emissão de CO2 0.529 kg; Código LER 01 04 13; Massa do elemento 1.89 kg; Volume 0.00126 m3
Resíduos:
- embalagem: re170201 Madeira. (componente de resíduo); rendimento 0.004 kg; Código LER 17 02 01; Massa do elemento 1 kg; Volume 0.000909 m3
- embalagem: re170203 Plástico. (componente de resíduo); rendimento 0.08 kg; Código LER 17 02 03; Massa do elemento 1 kg; Volume 0.001667 m3

**mt09mcr210** kg Cimento cola melhorado
Dados técnicos: Custo energético 3.871 MJ; Emissão de CO2 0.344 kg; Código LER 17 09 04; Massa do elemento 1 kg; Volume 0.000667 m3
Resíduos:
- embalagem: re170203 Plástico; rendimento 0.003 kg

**mt09mcr060c** kg Argamassa de juntas cimentosa, CG1, para junta mínima entre 1,5 e 3 mm, segundo EN 13888
Dados técnicos: Custo energético 7.725 MJ; Emissão de CO2 0.576 kg; Código LER 17 09 04; Massa do elemento 1 kg; Volume 0.000667 m3
Resíduos:
- embalagem: re150101 Embalagens de papel e cartão. (componente de resíduo); rendimento 0.02 kg; Código LER 15 01 01; Massa do elemento 1 kg; Volume 0.001333 m3
- embalagem: re170201 Madeira; rendimento 0.005 kg
- embalagem: re170203 Plástico; rendimento 0.008 kg
