# Lixagem de pavimento de madeira

- Propriedade do ficheiro: CYPE Ingenieros S.A.
- Formato: FIEBDC-3/2016
- Programa: Gerador de preços para construção civil. CYPE Ingenieros, S.A.
- Data: 26/10/2024
- Âmbito geográfico: Angola
- Moeda: AOA
- Custos indirectos: 3 %
- IVA: 18 %

## R Revestimentos

### RS Pavimentos

#### RSY Reparações

**RSY050** m² Lixagem de pavimento de madeira.
Reparação de pavimento de madeira maciça eliminando a camada superficial e o verniz deteriorado, através de lixadora mecânica com sistema de aspiração.
Critérios considerados na determinação do preço da unidade de obra: O preço não inclui o tratamiento superficial.
Inclui: Lixagem mecânica do pavimento. Limpeza. Remoção e acumulação dos restos gerados. Carga dos restos gerados para camião ou contendor.
Critério de medição de projecto: Superfície medida segundo documentação gráfica de Projecto.
Critério de medição de obra: Medir-se-á a superfície realmente executada segundo especificações de Projecto.

| Código | Un | Descrição | Rendimento | Preço | Importância |
|---|---|---|---|---|---|
| mq08war160 | h | Lixadora de aplicação em pavimentos de madeira, equipada com rolos para lixa e sistema de aspiração. (equipamento) | 0.174 | 1286.9 | 223.921 |
| mo038 | h | Oficial de 1ª pintor. (mão de obra) | 0.389 | 1055.59 | 410.625 |
| mo076 | h | Ajudante de pintor. (mão de obra) | 0.389 | 620.64 | 241.429 |
| % | % | Custos directos complementares | 2 % | 875.975 | 17.520 |
|  |  | Custos directos |  |  | 893.495 |

Resíduos:
- demolição: ruo080111 Resíduos de tintas e vernizes contendo solventes orgânicos ou outras substâncias perigosas. (componente de resíduo); rendimento 0.498 kg; Código LER 08 01 11; Massa do elemento 1 kg; Volume 0.001111 m3
- demolição: ruo170201 Madeira. (componente de resíduo); rendimento 0.284 kg; Código LER 17 02 01; Massa do elemento 1 kg; Volume 0.000909 m3
