# Tecto falso amovível asséptico, de placas de gesso laminado. Sistema "PLACO"

- Propriedade do ficheiro: CYPE Ingenieros S.A.
- Formato: FIEBDC-3/2016
- Programa: Gerador de preços para construção civil. CYPE Ingenieros, S.A.
- Data: 26/10/2024
- Âmbito geográfico: Angola
- Moeda: AOA
- Custos indirectos: 3 %
- IVA: 18 %

## R Revestimentos

### RT Tectos falsos em interiores

#### RTD Amovíveis, de placas de gesso laminado

**RTD032** m² Tecto falso amovível asséptico, de placas de gesso laminado. Sistema "PLACO".
Tecto falso amovível suspenso, decorativo, situado a uma altura menor de 4 m. Sistema "PLACO", constituído por: ESTRUTURA: perfis à vista, de aço galvanizado, cor branco, com sola de 24 mm de largura, compreendendo perfis primários de aço galvanizado, Quick-lock "PLACO", de 3600 mm de comprimento e 24x38 mm de secção, perfis secundários de aço galvanizado, Quick-lock "PLACO", de 1200 mm de comprimento e 24x32 mm de secção e perfis secundários de aço galvanizado, Quick-lock "PLACO", de 600 mm de comprimento e 24x32 mm de secção, suspensos da laje ou elemento de suporte com varões e suspensões; PLACAS: placas de gesso laminado, gama Gyprex modelo Asepta "PLACO", de 600x600 mm e 8 mm de espessura, de superfície lisa, revestidas na sua face à vista com uma camada de vinil com um agente biocida, contra bactérias e fungos. Inclusive perfis angulares Quick-lock "PLACO", fixações para a ancoragem dos perfis, e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12plp100a | m | Perfil angular de aço galvanizado, Quick-lock "PLACO", cor branca, fabricado através de laminação a frio, de 3000 mm de comprimento, 22x22 mm de secção e 0,5 mm de espessura, para a realização de tectos falsos amovíveis, segundo EN 13964. (material) | 0.5 | 1803.74 | 901.870 |
| mt12ple100 | Ud | Varão liso regulável com gancho "PLACO", de 4 mm de diâmetro e 1000 mm de comprimento. (material) | 0.83 | 2248.51 | 1866.263 |
| mt12psg220 | Ud | Fixação composta por bucha e parafuso 5x27. (material) | 0.83 | 79.44 | 65.935 |
| mt12ple090 | Ud | Peça de suspensão rápida Quick-lock "PLACO". (material) | 0.83 | 1563.45 | 1297.664 |
| mt12plp090a | m | Perfil primário de aço galvanizado Quick-lock "PLACO", cor branca, fabricado através de laminação a frio, de 3600 mm de comprimento e 24x38 mm de secção, para a realização de tectos falsos amovíveis, segundo EN 13964. (material) | 0.83 | 2236.15 | 1856.005 |
| mt12plp090h | m | Perfil secundário de aço galvanizado Quick-lock "PLACO", cor branca, fabricado através de laminação a frio, de 1200 mm de comprimento e 24x32 mm de secção, para a realização de tectos falsos amovíveis, segundo EN 13964. (material) | 1.66 | 2236.15 | 3712.009 |
| mt12plp090k | m | Perfil secundário de aço galvanizado Quick-lock "PLACO", cor branca, fabricado através de laminação a frio, de 600 mm de comprimento e 24x32 mm de secção, para a realização de tectos falsos amovíveis, segundo EN 13964. (material) | 0.83 | 2236.15 | 1856.005 |
| mt12plk030dja | m² | Placa de gesso laminado, gama Gyprex modelo Asepta "PLACO", de 600x600 mm e 8 mm de espessura, de superfície lisa, revestida na sua face à vista com uma camada de vinil com um agente biocida, contra bactérias e fungos, para colocar sobre perfis à vista com sola de 24 mm de largura, segundo EN 13964. (material) | 1.02 | 24980.68 | 25480.294 |
| mo015 | h | Oficial de 1ª montador de tectos falsos. (mão de obra) | 0.349 | 1084.69 | 378.557 |
| mo082 | h | Ajudante de montador de tectos falsos. (mão de obra) | 0.349 | 620.64 | 216.603 |
| % | % | Custos directos complementares | 2 % | 37631.205 | 752.624 |
|  |  | Custos directos |  |  | 38383.829 |

Resíduos:
- colocação: mt12plp100a; factor de resíduo 0.0181652
- colocação: mt12ple090 Peça de suspensão rápida Quick-lock "PLACO"; factor de resíduo 0.02
- colocação: mt12plp090a; factor de resíduo 0.0167759
- colocação: mt12plp090h; factor de resíduo 0.0167769
- colocação: mt12plp090k; factor de resíduo 0.0167769
- colocação: mt12plk030dja; factor de resíduo 0.0120021

## Recursos

**mt12plp100a** m Perfil angular de aço galvanizado
Dados técnicos: Custo energético 30.991 MJ; Emissão de CO2 0.956 kg; Código LER 17 04 05; Massa do elemento 0.23 kg; Volume 0.00011 m3
Resíduos:
- embalagem: re170203 Plástico. (componente de resíduo); rendimento 0.005 kg; Código LER 17 02 03; Massa do elemento 1 kg; Volume 0.001667 m3

**mt12ple090** Ud Peça de suspensão rápida Quick-lock "PLACO"
Dados técnicos: Custo energético 5.371 MJ; Emissão de CO2 0.273 kg; Código LER 17 04 05; Massa do elemento 0.3 kg; Volume 0.000143 m3
Resíduos:
- embalagem: re170203 Plástico; rendimento 0.025 kg

**mt12plp090a** m Perfil primário de aço galvanizado Quick-lock "PLACO"
Dados técnicos: Custo energético 38.976 MJ; Emissão de CO2 1.201 kg; Código LER 17 04 05; Massa do elemento 0.29 kg; Volume 0.000138 m3
Resíduos:
- embalagem: re170203 Plástico; rendimento 0.005 kg

**mt12plp090h** m Perfil secundário de aço galvanizado Quick-lock "PLACO"
Dados técnicos: Custo energético 34.999 MJ; Emissão de CO2 1.079 kg; Código LER 17 04 05; Massa do elemento 0.26 kg; Volume 0.000124 m3
Resíduos:
- embalagem: re170203 Plástico; rendimento 0.005 kg

**mt12plp090k** m Perfil secundário de aço galvanizado Quick-lock "PLACO"
Dados técnicos: Custo energético 34.999 MJ; Emissão de CO2 1.079 kg; Código LER 17 04 05; Massa do elemento 0.26 kg; Volume 0.000124 m3
Resíduos:
- embalagem: re170203 Plástico; rendimento 0.005 kg

**mt12plk030dja** m² Placa de gesso laminado
Dados técnicos: Custo energético 163.673 MJ; Emissão de CO2 2.461 kg; Código LER 17 08 02; Massa do elemento 6.2 kg; Volume 0.0062 m3
Resíduos:
- embalagem: re170203 Plástico; rendimento 0.009 kg
