# Tecto falso contínuo de placas de cimento

- Propriedade do ficheiro: CYPE Ingenieros S.A.
- Formato: FIEBDC-3/2016
- Programa: Gerador de preços para construção civil. CYPE Ingenieros, S.A.
- Data: 26/10/2024
- Âmbito geográfico: Angola
- Moeda: AOA
- Custos indirectos: 3 %
- IVA: 18 %

## R Revestimentos

### RT Tectos falsos em interiores

#### RTE Contínuos, de placas de cimento

**RTE015** m² Tecto falso contínuo de placas de cimento.
Tecto falso contínuo suspenso, liso, situado a uma altura menor de 4 m, com nível de qualidade do acabamento Q2. Sistema 12,5+27+27, constituído por: ESTRUTURA: estrutura metálica de aço galvanizado de mestras primárias 60/27 mm com uma modulação de 1000 mm e suspensas da laje ou elemento de suporte de betão com ancoragens directas de 125 mm, para mestra 60/27, e varões cada 750 mm, e mestras secundárias fixadas perpendicularmente às primárias com conectores tipo cavalete com uma modulação de 400 mm; PLACAS: uma camada de placas de cimento Portland com resistência ao fogo e com baixa absorção superficial de água de 12,5x1200x2400 mm, revestidas com uma camada de fibra de vidro embebida em ambas as faces. Inclusive banda autocolante dessolidarizante, perfis em U, de aço galvanizado, de 30 mm, fixações para a ancoragem dos perfis, parafusos para a fixação das placas, argamassa para juntas, fita de juntas, primário incolor de siloxano, massa, para emassado superficial de placas, argamassa, malha de fibra de vidro, tinta elástica de siloxano em base aquosa e acessórios de montagem.
Inclui: Marcação dos eixos da estrutura metálica. Colocação da fita acústica. Nivelamento e fixação dos perfis perimetrais. Sinalização dos pontos de ancoragem à laje ou elemento de suporte. Nivelamento e suspensão dos perfis primários e secundários da estrutura. Corte das placas. Fixação das placas. Resolução de encontros e pontos singulares. Tratamento de juntas. Aplicação da camada de primário. Aplicação da camada de regularização. Espalhamento da camada de argamassa base e colocação da malha. Aplicação da camada de tinta.
Critério de medição de projecto: Superfície medida entre paramentos, segundo documentação gráfica de Projecto, sem descontar aberturas para instalações.
Critério de medição de obra: Medir-se-á a superfície realmente executada segundo especificações de Projecto, sem deduzir as aberturas de superfície menor de 1 m².

| Código | Un | Descrição | Rendimento | Preço | Importância |
|---|---|---|---|---|---|
| mt12psg160a | m | Perfil em U, de aço galvanizado, de 30 mm. (material) | 0.4 | 1066.56 | 426.624 |
| mt12psg041b | m | Banda autocolante dessolidarizante de espuma de poliuretano de células fechadas, de 3,2 mm de espessura e 50 mm de largura, resistência térmica 0,10 m²°C/W, condutibilidade térmica 0,032 W/(m°C). (material) | 0.4 | 295.01 | 118.004 |
| mt12psg220 | Ud | Fixação composta por bucha e parafuso 5x27. (material) | 2.3 | 79.44 | 182.712 |
| mt12pek020fa | Ud | Ancoragem directa de 125 mm, para mestra 60/27. (material) | 1.5 | 499.97 | 749.955 |
| mt12psg081j | Ud | Parafuso autoperfurante rosca-chapa 3,5x11 mm. (material) | 1.5 | 13.62 | 20.430 |
| mt12psg050c | m | Mestra 60/27 de chapa de aço galvanizado, de 60 mm de largura, segundo EN 14195. (material) | 3.2 | 1034.56 | 3310.592 |
| mt12pek020la | Ud | Conector, para mestra 60/27. (material) | 0.8 | 235.72 | 188.576 |
| mt12pek020da | Ud | Conector tipo cavalete, para mestra 60/27. (material) | 2.9 | 282.58 | 819.482 |
| mt12pak010f | m² | Placa de cimento Portland com resistência ao fogo e com baixa absorção superficial de água de 12,5x1200x2400 mm, revestida com uma camada de fibra de vidro embebida em ambas as faces. (material) | 1.05 | 21942.35 | 23039.468 |
| mt12psg081g | Ud | Parafuso autoperfurante 4,2x70 mm. (material) | 22 | 43.15 | 949.300 |
| mt12pak060c | kg | Argamassa para juntas, cor cinzento. (material) | 0.6 | 2921.66 | 1752.996 |
| mt12pak050a | m | Fita de juntas. (material) | 2.1 | 445.31 | 935.151 |
| mt12pak085a | l | Primário incolor de siloxano. (material) | 0.2 | 4043.34 | 808.668 |
| mt12pak095a | kg | Massa, acabamento liso, cor branco, para tratamento de juntas e emassado superficial de placas. (material) | 1.7 | 3222.44 | 5478.148 |
| mt12pak090c | kg | Argamassa, cor branco. (material) | 6 | 2921.66 | 17529.960 |
| mt12pak100c | m² | Malha de fibra de vidro, cor branco; para sistemas de placas de cimento, pelo interior. (material) | 1.1 | 1931.55 | 2124.705 |
| mt27pbn010a | l | Tinta elástica de siloxano em base aquosa, acabamento liso, cor a escolher. (material) | 4 | 10044.46 | 40177.840 |
| mo015 | h | Oficial de 1ª montador de tectos falsos. (mão de obra) | 0.422 | 1084.69 | 457.739 |
| mo082 | h | Ajudante de montador de tectos falsos. (mão de obra) | 0.422 | 620.64 | 261.910 |
| % | % | Custos directos complementares | 2 % | 99332.260 | 1986.645 |
|  |  | Custos directos |  |  | 101318.905 |

Resíduos:
- colocação: mt12psg160a Perfil em U, de aço galvanizado, de 30 mm; factor de resíduo 0.0188
- colocação: mt12psg041b; factor de resíduo 0.06
- colocação: mt12pek020fa Ancoragem directa de 125 mm, para mestra 60/27; factor de resíduo 0.02
- colocação: mt12psg081j Parafuso autoperfurante rosca-chapa 3,5x11 mm; factor de resíduo 0.005
- colocação: mt12psg050c Mestra 60/27 de chapa de aço galvanizado, de 60 mm de largura, segundo EN 14195; factor de resíduo 0.0188
- colocação: mt12pek020la Conector, para mestra 60/27; factor de resíduo 0.02
- colocação: mt12pek020da Conector tipo cavalete, para mestra 60/27; factor de resíduo 0.02
- colocação: mt12pak010f; factor de resíduo 0.0248
- colocação: mt12psg081g Parafuso autoperfurante 4,2x70 mm; factor de resíduo 0.00515152
- colocação: mt12pak060c Argamassa para juntas, cor cinzento; factor de resíduo 0.035
- colocação: mt12pak050a Fita de juntas; factor de resíduo 0.055
- colocação: mt12pak085a Primário incolor de siloxano; factor de resíduo 0.06
- colocação: mt12pak090c Argamassa, cor branco; factor de resíduo 0.060326
- colocação: mt12pak100c Malha de fibra de vidro, cor branco; para sistemas de placas de cimento, pelo interior; factor de resíduo 0.055
- colocação: mt27pbn010a Tinta elástica de siloxano em base aquosa, acabamento liso, cor a escolher; factor de resíduo 0.055

## Recursos

**mt12psg160a** m Perfil em U, de aço galvanizado, de 30 mm
Dados técnicos: Custo energético 46.887 MJ; Emissão de CO2 1.442 kg; Código LER 17 04 05; Massa do elemento 0.35 kg; Volume 0.000167 m3
Resíduos:
- embalagem: re170203 Plástico. (componente de resíduo); rendimento 0.005 kg; Código LER 17 02 03; Massa do elemento 1 kg; Volume 0.001667 m3

**mt12psg041b** m Banda autocolante dessolidarizante de espuma de poliuretano de células fechadas
Dados técnicos: Custo energético 1.712 MJ; Emissão de CO2 0.083 kg; Código LER 17 06 04; Massa do elemento 0.0112 kg; Volume 0.000019 m3
Resíduos:
- embalagem: re170203 Plástico; rendimento 0.001 kg

**mt12pek020fa** Ud Ancoragem directa de 125 mm, para mestra 60/27
Dados técnicos: Custo energético 4.732 MJ; Emissão de CO2 0.240 kg; Código LER 17 04 05; Massa do elemento 0.235 kg; Volume 0.000112 m3
Resíduos:
- embalagem: re170203 Plástico; rendimento 0.025 kg

**mt12psg081j** Ud Parafuso autoperfurante rosca-chapa 3,5x11 mm
Dados técnicos: Custo energético 0.010 MJ; Emissão de CO2 0.001 kg; Código LER 17 04 05; Massa do elemento 0.001 kg
Resíduos:
- embalagem: re150101 Embalagens de papel e cartão. (componente de resíduo); rendimento 0.001 kg; Código LER 15 01 01; Massa do elemento 1 kg; Volume 0.001333 m3

**mt12psg050c** m Mestra 60/27 de chapa de aço galvanizado, de 60 mm de largura, segundo EN 14195
Dados técnicos: Custo energético 70.752 MJ; Emissão de CO2 2.171 kg; Código LER 17 04 05; Massa do elemento 0.53 kg; Volume 0.000252 m3
Resíduos:
- embalagem: re170203 Plástico; rendimento 0.005 kg

**mt12pek020la** Ud Conector, para mestra 60/27
Dados técnicos: Custo energético 3.307 MJ; Emissão de CO2 0.166 kg; Código LER 17 04 05; Massa do elemento 0.09 kg; Volume 0.000043 m3
Resíduos:
- embalagem: re170203 Plástico; rendimento 0.025 kg

**mt12pek020da** Ud Conector tipo cavalete, para mestra 60/27
Dados técnicos: Custo energético 3.503 MJ; Emissão de CO2 0.176 kg; Código LER 17 04 05; Massa do elemento 0.11 kg; Volume 0.000052 m3
Resíduos:
- embalagem: re170203 Plástico; rendimento 0.025 kg

**mt12pak010f** m² Placa de cimento Portland com resistência ao fogo e com baixa absorção superficial de água de 12,5x1200x2400 mm
Dados técnicos: Custo energético 0.875 MJ; Emissão de CO2 2.457 kg; Código LER 17 01 01; Massa do elemento 16.25 kg; Volume 0.010833 m3
Resíduos:
- embalagem: re170203 Plástico; rendimento 0.004 kg

**mt12psg081g** Ud Parafuso autoperfurante 4,2x70 mm
Dados técnicos: Custo energético 0.033 MJ; Emissão de CO2 0.003 kg; Código LER 17 04 05; Massa do elemento 0.0033 kg; Volume 0.000002 m3
Resíduos:
- embalagem: re150101 Embalagens de papel e cartão; rendimento 0.001 kg

**mt12pak060c** kg Argamassa para juntas, cor cinzento
Dados técnicos: Custo energético 7.958 MJ; Emissão de CO2 0.580 kg; Código LER 17 09 04; Massa do elemento 1 kg; Volume 0.000667 m3
Resíduos:
- embalagem: re150101 Embalagens de papel e cartão; rendimento 0.021 kg
- embalagem: re170201 Madeira. (componente de resíduo); rendimento 0.006 kg; Código LER 17 02 01; Massa do elemento 1 kg; Volume 0.000909 m3
- embalagem: re170203 Plástico; rendimento 0.009 kg

**mt12pak050a** m Fita de juntas
Dados técnicos: Custo energético 1.215 MJ; Emissão de CO2 0.060 kg; Código LER 17 02 03; Massa do elemento 0.016 kg; Volume 0.000027 m3
Resíduos:
- embalagem: re170203 Plástico; rendimento 0.001 kg

**mt12pak085a** l Primário incolor de siloxano
Dados técnicos: Custo energético 157.543 MJ; Emissão de CO2 6.493 kg; Código LER 17 09 04; Massa do elemento 1.05 kg; Volume 0.0007 m3
Resíduos:
- embalagem: re150104 Embalagens de metal. (componente de resíduo); rendimento 0.042 kg; Código LER 15 01 04; Massa do elemento 1 kg; Volume 0.001667 m3

**mt12pak090c** kg Argamassa, cor branco
Dados técnicos: Custo energético 2.251 MJ; Emissão de CO2 0.184 kg; Código LER 17 09 04; Massa do elemento 1 kg; Volume 0.000667 m3
Resíduos:
- embalagem: re170203 Plástico; rendimento 0.003 kg

**mt12pak100c** m² Malha de fibra de vidro, cor branco; para sistemas de placas de cimento, pelo interior
Dados técnicos: Custo energético 18.046 MJ; Emissão de CO2 0.887 kg; Código LER 17 02 03; Massa do elemento 0.225 kg; Volume 0.000375 m3
Resíduos:
- embalagem: re170203 Plástico; rendimento 0.024 kg

**mt27pbn010a** l Tinta elástica de siloxano em base aquosa, acabamento liso, cor a escolher
Dados técnicos: Custo energético 40.210 MJ; Emissão de CO2 1.987 kg; Código LER 08 01 11; Massa do elemento 1.4 kg; Volume 0.001556 m3
Resíduos:
- embalagem: re170203 Plástico; rendimento 0.023 kg
