# Esquadra de escaiola para moldura, para decoração de tecto ou parede

- Propriedade do ficheiro: CYPE Ingenieros S.A.
- Formato: FIEBDC-3/2016
- Programa: Gerador de preços para construção civil. CYPE Ingenieros, S.A.
- Data: 26/10/2024
- Âmbito geográfico: Angola
- Moeda: AOA
- Custos indirectos: 3 %
- IVA: 18 %

## R Revestimentos

### RT Tectos falsos em interiores

#### RTP Pré-fabricados de escaiola

**RTP231** Ud Esquadra de escaiola para moldura, para decoração de tecto ou parede.
Esquadra de escaiola, de 16x16 cm, para moldura de 1,6x6x119 cm, para decoração de tecto ou parede, fixada com cola para escaiola. Inclusive acessórios de fixação.
Inclui: Implantação da peça. Humidificação da base de fixação. Espalhamento da cola. Colocação e enchimento das juntas da peça. Correcção de encontros entre peças.
Critério de medição de projecto: Número de unidades previstas, segundo documentação gráfica de Projecto.
Critério de medição de obra: Medir-se-á o número de unidades realmente colocadas segundo especificações de Projecto.

| Código | Un | Descrição | Rendimento | Preço | Importância |
|---|---|---|---|---|---|
| mt12rea155aaad | Ud | Esquadra de escaiola, de 16x16 cm, para moldura de 1,6x6x119 cm. (material) | 1.05 | 5757.78 | 6045.669 |
| mt09eyc030 | kg | Cola para escaiola. (material) | 0.04 | 66.15 | 2.646 |
| mo035 | h | Oficial de 1ª escaiolador. (mão de obra) | 0.152 | 1055.59 | 160.450 |
| % | % | Custos directos complementares | 2 % | 6208.765 | 124.175 |
|  |  | Custos directos |  |  | 6332.940 |
