# Preparação de superfície metálica, para repintar

- Propriedade do ficheiro: CYPE Ingenieros S.A.
- Formato: FIEBDC-3/2016
- Programa: Gerador de preços para construção civil. CYPE Ingenieros, S.A.
- Data: 26/10/2024
- Âmbito geográfico: Angola
- Moeda: AOA
- Custos indirectos: 3 %
- IVA: 18 %

## R Revestimentos

### RY Preparações, protecções, reparações e reforços de revestimentos

#### RYP Preparações

**RYP006** m² Preparação de superfície metálica, para repintar.
Preparação de superfície metálica, com camadas de tinta em bom estado, através de limpeza da superfície com álcool, impregnando a pintura existente, eliminando-a com espátula ou lixa uma vez amolecida, para proceder posteriormente à sua repintura.
Inclui: Eliminação da tinta existente. Limpeza da superfície.
Critério de medição de projecto: Superfície medida segundo documentação gráfica de Projecto.
Critério de medição de obra: Medir-se-á a superfície realmente executada segundo especificações de Projecto.

| Código | Un | Descrição | Rendimento | Preço | Importância |
|---|---|---|---|---|---|
| mt08lim100 | l | Álcool metílico, para limpeza e decapagem superficial de pinturas. (material) | 0.15 | 238.14 | 35.721 |
| mo038 | h | Oficial de 1ª pintor. (mão de obra) | 0.724 | 1055.59 | 764.247 |
| % | % | Custos directos complementares | 2 % | 799.968 | 15.999 |
|  |  | Custos directos |  |  | 815.967 |
