# Bancada de painel aglomerado hidrófugo

- Propriedade do ficheiro: CYPE Ingenieros S.A.
- Formato: FIEBDC-3/2016
- Programa: Gerador de preços para construção civil. CYPE Ingenieros, S.A.
- Data: 17/04/2024
- Âmbito geográfico: Angola
- Moeda: AOA
- Custos indirectos: 3 %
- IVA: 18 %

## S Equipamentos fixos e sinalização

### SN Bancadas

#### SNM De madeira

**SNM010** Ud Bancada de painel aglomerado hidrófugo.
Bancada de painel aglomerado hidrófugo com superfície revestida de fórmica cor creme ou branco, parte inferior forrada de material neutro e altura frontal estratificado de uma só folha de 350x62x3 cm, apoiado nos móveis inferiores de cozinha no qual ficará encastrado o lava-loiças. Incluindo ancoragens, vedação perimetral através de um cordão de 5 mm de espessura de vedante elástico, formação de abertura, embelezador e remates, perfeitamente terminado.
Inclui: Marcação no paramento da localização da bancada. Colocação e fixação dos elementos de suporte. Colocação, ajuste e fixação da bancada sobre os elementos suporte. Colocação do soco perimetral. Vedação e enchimento com pasta de encontros.
Critério de medição de projecto: Número de unidades previstas, segundo documentação gráfica de Projecto. Não se duplicaram esquinas na medição do comprimento da bancada.
Critério de medição de obra: Medir-se-á o número de unidades realmente executadas segundo especificações de Projecto.

| Código | Un | Descrição | Rendimento | Preço | Importância |
|---|---|---|---|---|---|
| mt19ema010a | m | Bancada para cozinha de painel de aglomerado hidrófugo, 62x3 cm, com superfície revestida de fórmica cor creme ou branco, parte inferior revestida com material neutro e bordo frontal estratificado de uma só folha, inclusive embelezador e remates. (material) | 3.5 | 61554.86 | 215442.010 |
| mt19ewa010i | Ud | Formação de abertura, em bancada de painel de aglomerado. (material) | 1 | 18584.17 | 18584.170 |
| mt19ewa020 | Ud | Material auxiliar para fixação de bancada. (material) | 3.5 | 12603.47 | 44112.145 |
| mt32war010 | kg | Vedante elástico de poliuretano monocomponente para juntas. (material) | 0.047 | 12778.25 | 600.578 |
| mo017 | h | Oficial de 1ª carpinteiro. (mão de obra) | 1.27 | 1043.82 | 1325.651 |
| mo058 | h | Ajudante de carpinteiro. (mão de obra) | 1.49 | 608.71 | 906.978 |
| % | % | Custos directos complementares | 2 % | 280971.532 | 5619.431 |
|  |  | Custos directos |  |  | 286590.963 |

Resíduos:
- colocação: mt19ema010a; factor de resíduo 0.00844606
- colocação: mt32war010 Vedante elástico de poliuretano monocomponente para juntas; factor de resíduo 0.03

## Recursos

**mt19ema010a** m Bancada para cozinha de painel de aglomerado hidrófugo
Dados técnicos: Custo energético 343.688 MJ; Emissão de CO2 4.744 kg; Código LER 17 02 01; Massa do elemento 10.14 kg; Volume 0.009218 m3
Resíduos:
- embalagem: re170203 Plástico. (componente de resíduo); rendimento 0.101 kg; Código LER 17 02 03; Massa do elemento 1 kg; Volume 0.001667 m3

**mt32war010** kg Vedante elástico de poliuretano monocomponente para juntas
Dados técnicos: Custo energético 144.209 MJ; Emissão de CO2 7.002 kg; Código LER 17 09 04; Massa do elemento 1 kg; Volume 0.000667 m3
Resíduos:
- embalagem: re150104 Embalagens de metal. (componente de resíduo); rendimento 0.003 kg; Código LER 15 01 04; Massa do elemento 1 kg; Volume 0.001667 m3
