# Chuveiro

- Propriedade do ficheiro: CYPE Ingenieros S.A.
- Formato: FIEBDC-3/2016
- Programa: Gerador de preços para construção civil. CYPE Ingenieros, S.A.
- Data: 26/10/2024
- Âmbito geográfico: Angola
- Moeda: AOA
- Custos indirectos: 3 %
- IVA: 18 %

## U Infra-estruturas no logradouro

### UP Piscinas

#### UPE Equipamento exterior

**UPE040** Ud Chuveiro.
Chuveiro com torneira monocomando para piscina, de 43 mm de diâmetro, de aço inoxidável AISI 304L, acabamento polido brilhante, com difusor e válvula de abertura, fixada a uma superfície suporte (não incluída neste preço). Inclusive ancoragens, batentes, embelezadores, juntas, buchas e parafusos, elemento de ligação de 3/4", tubagens de aço inoxidável AISI 304L para condução de água e elementos de ancoragem.
Inclui: Montagem do chuveiro. Eliminação e limpeza do material sobrante. Verificação do seu correcto funcionamento.
Critério de medição de projecto: Número de unidades previstas, segundo documentação gráfica de Projecto.
Critério de medição de obra: Medir-se-á o número de unidades realmente executadas segundo especificações de Projecto.

| Código | Un | Descrição | Rendimento | Preço | Importância |
|---|---|---|---|---|---|
| mt47pep040a | Ud | Chuveiro com torneira monocomando para piscina, de 43 mm de diâmetro, de aço inoxidável AISI 304L, acabamento polido brilhante, com difusor e válvula de abertura, ancoragens, batentes, embelezadores, juntas, buchas e parafusos. (material) | 1 | 484145.77 | 484145.770 |
| mt47pep041 | Ud | Custos pela instalação de chuveiro exterior em área de piscina. Inclui os materiais necessários para a construção da base do chuveiro, instalação do ramal de ligação de água, instalação de drenagens e ligações às redes principais. (material) | 1 | 481823.12 | 481823.120 |
| mt09reh330 | kg | Argamassa de resina epóxi com areia de sílica, de endurecimento rápido, para enchimento de ancoragens. (material) | 0.2 | 945.01 | 189.002 |
| mo107 | h | Ajudante de canalizador. (mão de obra) | 1.768 | 619.46 | 1095.205 |
| mo041 | h | Oficial de 1ª construção de obra civil. (mão de obra) | 8.838 | 1055.59 | 9329.304 |
| mo087 | h | Ajudante de construção de obra civil. (mão de obra) | 2.946 | 620.64 | 1828.405 |
| % | % | Custos directos complementares | 2 % | 978410.806 | 19568.216 |
|  |  | Custos directos |  |  | 997979.022 |

Resíduos:
- colocação: mt09reh330 Argamassa de resina epóxi com areia de sílica, de endurecimento rápido, para enchimento de ancoragens; factor de resíduo 0.042925

## Recursos

**mt47pep040a** Ud Chuveiro com torneira monocomando para piscina
Dados técnicos: Custo energético 357.957 MJ; Emissão de CO2 53.770 kg
Resíduos:
- embalagem: re150101 Embalagens de papel e cartão. (componente de resíduo); rendimento 1.494 kg; Código LER 15 01 01; Massa do elemento 1 kg; Volume 0.001333 m3

**mt09reh330** kg Argamassa de resina epóxi com areia de sílica, de endurecimento rápido, para enchimento de ancoragens
Dados técnicos: Custo energético 2.251 MJ; Emissão de CO2 0.184 kg; Código LER 17 09 04; Massa do elemento 1 kg; Volume 0.000667 m3
Resíduos:
- embalagem: re170203 Plástico. (componente de resíduo); rendimento 0.003 kg; Código LER 17 02 03; Massa do elemento 1 kg; Volume 0.001667 m3
