# Limpa fundos automático para piscina, hidráulico

- Propriedade do ficheiro: CYPE INGENIEROS, S.A.
- Formato: FIEBDC-3/2002
- Âmbito geográfico: Angola
- Moeda: AOA
- Custos indirectos: 3.00 %
- IVA: 18.00 %

**UPE050** Ud Limpa fundos automático para piscina, hidráulico.
Limpa fundos automático para piscina, hidráulico, formado por: mangueira autoflutuante para ligar à tomada de aspiração ou ao skimmer da piscina. Totalmente montado e testado pela empresa instaladora.
Inclui: Montagem.
Critério de medição de projecto: Número de unidades previstas, segundo documentação gráfica de Projecto.
Critério de medição de obra: Medir-se-á o número de unidades realmente executadas segundo especificações de Projecto.

| Código | Un | Descrição | Rendimento | Preço | Importância |
|---|---|---|---|---|---|
| mt47pep050d | Ud | Limpa fundos automático para piscina, hidráulico, formado por: mangueira autoflutuante para ligar à tomada de aspiração ou ao skimmer da piscina. (material) | 1.000 | 123513.28 | 123513.28 |
| mo080 | h | Ajudante de montador. (mão de obra) | 0.149 | 357.82 | 53.32 |
| % | % | Custos directos complementares | 2 % | 123566.60 | 2471.33 |
|  |  | Custos directos |  |  | 126037.93 |
